# Meyer-Holsen Vario Geradschnitt - Altstadt Vario
Leistungsbeschreibung (GAEB DA XML 3.3, DA81)
Währung: EUR
Erstellt mit: GAEB-Online 2025/ GXML Toolbox V3.3 R20210630, GAEB-Online 2025, 15.01.2025

## 1 Meyer-Holsen Vario Geradschnitt - Altstadt Vario

### 1 Meyer-Holsen Vario Hohlfalzziegel® Geradschnitt

#### 1.1 Dachdeckungsarbeiten

##### 1.1.1 Allgemeine Angaben

*Hinweis: Bauvorhaben*
Bauvorhaben:

Baustelle:

Bauherr:
Telefon:
Straße:
PLZ und Ort:

Planung:
Telefon:
Straße:
PLZ und Ort:

Bauleitung:
Telefon:
Straße:
PLZ und Ort:

Angebotsabgabe/ Submissionstermin :

Abgabeort:

Baubeginn:

Fertigstellung:

*Hinweis: Allgemeine Vorbemerkungen*
Als Bestandteile des Vertrages gelten:

1) Das nachstehende Leistungsverzeichnis
2) VOB in allen Teilen, wie nachstehend VOB Teil A Allgemeine Bestimmungen für die Vergabe von Bauleistungen DIN 1960
VOB Teil B Allgemeine Vertragsbedingungen für die Ausführungen von Bauleistungen DIN 1961
VOB Teil C Technische Vorschriften für Bauleistungen
DIN 18338  Dachdeckerarbeiten
DIN 18334  Zimmerarbeiten
DIN 18339  Klempnerarbeiten
3) Die technischen und baupolizeilichen Bestimmungen sowie Unfallverhütungsvorschriften
4) Die neuesten Fassungen aller im Vertrag genannten DIN-Normen
5) Die Fachregeln des deutschen Dachdeckerhandwerks
6) Die Fachregeln des deutschen Zimmerhandwerks
7) Die Vorschriften der jeweiligen Herstellerwerke in der jeweils zum Verlegezeitpunkt gültigen Fassung
8) Der Bieter hat die Durchführung seiner Arbeiten mit Zimmermann und Klempner so abzusprechen, dass ein reibungsloser Ablauf der Arbeiten gewährleistet ist.
9) Bei Alternativangeboten ist die Gleichwertigkeit durch Prüfzeugnisse zu belegen
10) Die von Meyer-Holsen gewährte 40 jährige Vollgarantie ist mit der Schlußrechnung durch
Vorlage der Garantieurkunde zu bestätigen.
11) Besondere, nachfolgende Vertragsbedingungen:

*Hinweis: Ausführungshinweise*
Zusätzlich sind nachfolgende Bestimmungen zu beachten:
1.) der eingesetzte Ziegel muss mindestens eine 20 jährige Nachliefergarantie aufweisen
2.) Darüber hinaus ist auf die Gewährung von 40 Jahren Vollgarantie des Dachziegelherstellers zu achten

##### 1.1.2 Ausführungsarbeiten

**1.1.2.1 Bestehende Deckung abnehmen**
Bestehende Dacheindeckung abnehmen. Anfallenden Schutt verladen, abtransportieren und entsorgen gemäß Kreislaufwirtschaftsgesetz (KrWG) und Abfallverzeichnis-Verordnung (AVV).
Einheit: m²

**1.1.2.2 Bestehende Unterkonstruktion entfernen**
Bestehende Dachlattung / Konterlattung / Unterspannung / Unterdeckung / Unterdach abnehmen.
Anfallenden Schutt verladen, abtransportieren und entsorgen gemäß Kreislaufwirtschaftsgesetz (KrWG) und Abfallverzeichnis-Verordnung (AVV).
Einheit: m²

**1.1.2.3 Unterspannbahn / Unterdeckbahn verlegen**
Dachfläche mit Unterspannbahn / Unterdeckbahn:
Hersteller: ____
Typebezeichnung: ____

 Die Leistung versteht sich einschließlich fachgerechtem Anschließen an Traufe, Dachdurchgänge und aufgehende Bauteile.
Einheit: m²

**1.1.2.4 Schalung als Unterlage herstellen**
Schalung aus ungehobelten und besäumten Brettern in einer Schalungsstärke von  ____ mm fachgerecht herstellen
Einheit: m²

**1.1.2.5 Konterlattung anbringen**
Auf jedem Sparrengebinde eine Konterlattung in Sortierklasse S10, scharfkantig imprägniert
(  ) 30x50 mm
(  ) 40x60 mm
(  ) ______
 herstellen.
Einheit: xxxx

**1.1.2.6 Traglattung anbringen**
Dachfläche mit Latten in Sortierklasse S10, scharfkantig imprägniert
(  ) 30x50 mm
(  ) 40x60 mm
fachgerecht und fluchtgerecht einlatten.
Lattenabstand ist fachregelkonform zu ermitteln und einzulatten, bzw. nach Vorgabe der mittleren Lattweite des Herstellers.
Bei Firstausbildung mit einem Firstanschlussziegel sind den LAF / FLA  Angaben des Dachziegelherstellers Folge zu leisten.
Einheit: m²

**1.1.2.7 Vario Hohlfalzziegel eindecken**
Dachfläche mit Meyer-Holsen-Dachziegel nach DIN EN 1304 auf vorh. Tragelattung eindecken, einschl. Lieferung.
Die Verlegung erfolgt nach den "Fachregeln für Dachdeckungen mit Dachziegeln und Dachsteinen", herausgegeben vom ZVDH, nach der jeweils gültigen Fassung, und den Herstellerrichtlinien.

Ziegelmodell: Vario-Hohlfalzziegel® "Altstadt Vario"
Ausführung: Geradschnitt

Oberfläche:
(  ) naturrot
(  ) naturbunt
(  ) grau-schwarz reduziert
(  ) braun-bunt reduziert

Lochung: (  )  mit vorbereitetem Nagelloch (=Standard)
  (  ) durchstanztem Nagelloch

Bedarf: 14 Stück pro m²

Garantie:
40 Jahre Vollgarantie ab Lieferdatum und 20 Jahre Nachliefergarantie beginnend mit dem Tag der Auslieferung. Weitere Angaben zur Garantie liegen beim Hersteller vor.

Oder gleichwertig als Nebenangebot.

Hinweis zum anzubietenden Dachziegel:
Zur Beurteilung der Gleichwertigkeit werden nicht nur die technischen Eigenschaften und die Qualitätsmerkmale der angebotenen Dachziegel, sondern auch deren optischen Eigenschaften und die Garantiebedingungen herangezogen.
Einheit: m²

**1.1.2.8 Vario Hohlfalzziegel GS ohne inneren Falz**
Vario Hohlfalzziegel GS ohne inneren Falz liefern und verlegen, einschließlich fachgerechter Befestigung.
Einheit: Stück

**1.1.2.9 First- / Gratziegel groß eindecken**
Trockenfirst mit First groß incl. Firstlattung, Klammern und Firstlüftungselementen, eindecken.
Durch geeignete Lüftungselemente ist die Lüftung der Ebene unterhalb der Dachdeckung sicherzustellen.
Einheit: m

**1.1.2.10 Kleeblattfirst eindecken**
Trockenfirst mit Kleeblattfirst incl. Firstlattung, Klammern und Firstlüftungselementen, eindecken.
Durch geeignete Lüftungselemente ist die Lüftung der Ebene unterhalb der Dachdeckung sicherzustellen.
Einheit: m

**1.1.2.11 First- / Gratanfänger Standard**
First-Gratanfang in der Ausführung Standard zu Firsttyp groß oder Kleeblattfirst, liefern und verlegen, einschl. fachgerechter Befestigung. Als Zulage zum First- / Gratziegel.
Einheit: Stück

**1.1.2.12 Firstender**
Firstender in der Ausführung Standard
zu Firsttyp groß oder Kleeblattfirst, liefern und verlegen, einschl. fachgerechter Befestigung. Als Zulage zum First- / Gratziegel.
Einheit: Stück

**1.1.2.13 Firstanfänger "plus"**
Firstanfänger in der Ausführung "plus"
zu Firsttyp groß, liefern und verlegen, einschl. fachgerechter Befestigung. Als Zulage zum First- / Gratziegel.
Einheit: Stück

**1.1.2.14 Firstender "plus"**
Firstender in der Ausführung "plus"
zu Firsttyp groß, liefern und verlegen, einschl. fachgerechter Befestigung. Als Zulage zum First- / Gratziegel.
Einheit: Stück

**1.1.2.15 Walmanfänger**
Walmanfänger für First groß. Als Zulage zum First- / Gratziegel.
Einheit: Stück

**1.1.2.16 Doppelwulstziegel**
Ortgangkante links durchgehend mit Doppelwulstziegel eindecken, einschließlich fachgerechter Befestigung.
Als Zulage zur Dacheindeckung.
Einheit: Stück

**1.1.2.17 Ortgangziegel rechts "Innensteg"**
Ortgangkante rechts durchgehend mit Ortgangziegel eindecken, einschließlich fachgerechter Befestigung.
Ausführung mit Steg innenliegend.
Als Zulage zur Dacheindeckung.
Einheit: m

**1.1.2.18 Ortgangziegel links "Innensteg"**
Ortgangkante links durchgehend mit Ortgangziegel eindecken, einschließlich fachgerechter Befestigung.
Ausführung mit Steg innenliegend.
Als Zulage zur Dacheindeckung.
Einheit: m

**1.1.2.19 Ortgangziegel rechts "Außensteg"**
Ortgangkante rechts durchgehend mit Ortgangziegel eindecken, einschließlich fachgerechter Befestigung.
Ausführung mit Steg aussenliegend.
Als Zulage zur Dacheindeckung.
Einheit: m

**1.1.2.20 Ortgangziegel links "Außensteg"**
Ortgangkante links durchgehend mit Ortgangziegel eindecken, einschließlich fachgerechter Befestigung.
Ausführung mit Steg aussenliegend.
Als Zulage zur Dacheindeckung.
Einheit: m

**1.1.2.21 Solardurchgang**
Solardurchgangsziegel passend zu den Flächenziegeln liefern und nach Angabe einbauen.
Auf einen luft- und regendichten Anschluß der Leitungsdurchführungen ist zu achten. Als Zulage zur Dacheindeckung.
Einheit: Stück

**1.1.2.22 Entlüfterziegel**
Lüfterziegel, passend zu den Flächenziegeln liefern und an den zu belüftenden Stellen, wie Grat, First,
Dachlächenfenstern, etc. einbauen. Als Zulage zur Dacheindeckung.
Einheit: Stück

**1.1.2.23 Sanitärentlüfter DN 100**
Sanitärentlüfter DN 100 mit Wetterkappe passend zu den Flächenziegeln inkl.Flexschlauch und Unterdachmannschette liefern und fachgerecht einbauen, einschl. regensicherem und luftdichten Anschluß an die Unterspann- bzw. Schalungsbahn.Als Zulage zur Dacheindeckung.
Einheit: Stück

**1.1.2.24 keramisches Dunstrohr DN 150**
Dunstrohrziegel DN 150 passend zu den Flächenziegeln inkl. Flexschlauch und Haube für Dunstrohr DN 150 liefern und fachgerecht einbauen, einschl. regensicherem und luftdichten Anschluß an die Unterspann- bzw. Schalungsbahn.
Neigungswinkel: ______
Als Zulage zur Dacheindeckung.
Einheit: Stück

**1.1.2.25 Antennenziegel**
Antennenziegel passend zu den Flächenziegeln liefern und einbauen.
Auf einen luft- und regendichten Anschluß des Antennenmastes ist zu achten.
Neigungswinkel: ________
Als Zulage zur Dacheindeckung.
Einheit: Stück

**1.1.2.26 Thermendurchgang DN 125**
Thermendurchgang passend zu den Flächenziegeln inkl. Manschette liefern und fachgerecht montieren.
Auf einen regensicheren und luftdichten Anschluß des Abgasrohres ist zu achten.
Neigungswinkel: ______
Als Zulage zur Dacheindeckung.
Einheit: Stück

**1.1.2.27 Walmkappe**
Walmkappe für First groß und Kleeblatt liefern und montieren inklusive fachgerechter Befestigung.  Dachneigung 25°-45°.
Als Zulage zur Dacheindeckung.
Einheit: Stück

**1.1.2.28 Walmkappe 3-achsig**
Walmkappe als Maßanfertigung. Als Zulage zur Dacheindeckung.
Einheit: Stück

**1.1.2.29 Zeltdach 4-achsig**
Zeltdachspitze als Sonderanfertigung passend zu den Firstziegeln liefern und montieren, einschl. fachgerechter Befestigung. Als Zulage zur Dacheindeckung.
Einheit: Stück

**1.1.2.30 Firstanschlussziegel**
Firstanschlussziegel liefern und verlegen, fachgerecht befestigen. LAF und FLA gem. Herstellervorgabe beachten. Als Zulage zur Dacheindeckung.
Einheit: m

**1.1.2.31 Firstanschlussdoppelwulstziegel**
Firstanschluss Doppelwulst liefern und verlegen, fachgerecht befestigen. Als Zulage zur Dacheindeckung.
Einheit: Stück

**1.1.2.32 Firstanschlussortgangziegel links**
Firstanschluss Ortgang links liefern und verlegen, fachgerecht befestigen. Als Zulage zur Dacheindeckung.
Einheit: Stück

**1.1.2.33 Firstanschlussortgangziegel rechts**
Firstanschluss Ortgang rechts liefern und verlegen, fachgerecht befestigen. Als Zulage zur Dacheindeckung.
Einheit: Stück

**1.1.2.34 Traufenziegel**
Traufenziegel, passend zu den Flächenziegel, liefern und eindecken.
Als Zulage zur Flächeneindeckung.
Einheit: m

**1.1.2.35 Traufenortgangziegel rechts**
Traufenortgangziegel rechts liefern und verlegen,  inklusive fachgerechter Befestigung. Als Zulage zur Dacheindeckung.
Einheit: Stück

**1.1.2.36 Traufenortgangziegel links**
Traufenortgangziegel links liefern und verlegen,  inklusive fachgerechter Befestigung. Als Zulage zur Dacheindeckung.
Einheit: Stück

**1.1.2.37 Traufendoppelwulstziegel**
Traufendoppelwulstziegel liefern und verlegen,  inklusive fachgerechter Befestigung. Als Zulage zur Dacheindeckung.
Einheit: Stück

**1.1.2.38 Pultdachziegel**
Pultziegel als oberer Abschluß der Dacheindeckung liefern und verlegen, einschl. fachgerechter Befestigung.
Als Zulage zur Dacheindeckung.
Neigungswinkel: ______
Einheit: m

**1.1.2.39 Pultdoppelwulstziegel**
Pultdoppelwulstziegel als Ortgangabschluss links, liefern und verlegen, einschl. fachgerechter Befestigung.
Als Zulage zur Dacheindeckung.
Neigungswinkel: _______
Einheit: Stück

**1.1.2.40 Pultortgangziegel links**
Pultortgangziegel links liefern und verlegen, inkl. fachgerechter Befestigung.
Ausführung mit Steg innenliegend.
Als Zulage zur Dacheindeckung.
Neigungswinkel: _______
Einheit: Stück

**1.1.2.41 Pultortgangziegel rechts**
Pultortgangziegel rechts liefern und verlegen, inkl. fachgerechter Befestigung.
Ausführung mit Steg innenliegend.
Als Zulage zur Dacheindeckung.
Neigungswinkel: _______
Einheit: Stück

**1.1.2.42 Knickdachziegel**
Knickdachziegel, positiv, passend zu den Flächenziegel liefern und im Bereich von Mansardknicken etc. verlegen.
Winkel von __________ Grad
Als Zulage zur Dacheindeckung.
Einheit: m

**1.1.2.43 Knickdoppelwulstziegel**
Knickdoppelwulstziegel positiv als Ortgangabschluss links, liefern und verlegen, einschl. fachgerechter
Befestigung.
Als Zulage zur Dacheindeckung.
Einheit: Stück

**1.1.2.44 Knickortgangziegel links**
Knickdachziegel-Ortgang links negativ liefern und im Bereich von Dachbrüchen verlegen, inkl. fachgerechter
Befestigung.
Als Zulage zur Dacheindeckung.
Einheit: Stück

**1.1.2.45 Knickortgangziegel rechts**
Knickdachziegel-Ortgang rechts negativ liefern und im Bereich von Dachbrüchen verlegen, inkl. fachgerechter
Befestigung.
Als Zulage zur Dacheindeckung.
Einheit: Stück

**1.1.2.46 Systemkeramik Dachtritt**
Dachtritt aus dem Meyer-Holsen Systemkeramikprogramm liefern und gemäß Herstellerrichtlinie einbauen
(  ) Dachtritt 50 cm
(  ) Dachtritt 82 cm
(  ) Dachtritt 130 cm
Einheit: Stück

*Hinweis: Hinweis Dachtritt*
Dachtritt 50 cm: 2 Grundplatten montiert auf Ziegeln, 2 Systemschienen
Dachtritt 82 cm: 2 Grundplatten montiert auf Ziegeln, 2 Systemschienen
Dachtritt 130: 3 Grundplatten montiert auf Ziegeln, 3 Systemschienen

**1.1.2.47 Systemkeramik Schneefangsystem**
Schneeffangsystem aus dem Meyer-Holsen Systemkeramikprogramm liefern und gemäß Herstellerrichtlinie einbauen
Einheit: Stück

*Hinweis: Hinweis Schneefangsystem*
Paketinhalt: Grundplatte mit montiertem Ziegel, Systemschiene und Schneefanghalter

**1.1.2.48 Systemkeramik Solarträger**
Solarträger aus dem Meyer-Holsen Systemkeramikprogramm liefern und gemäß Herstellerrichtlinie einbauen
Einheit: Stück

*Hinweis: Hinweis Solarträger*
Paketinhalt: Grundplatte mit montiertem Ziegel, Systemschiene und Solarträger

**1.1.2.49 Sturmklammern**
Sturmklammer für Lattung aus V2A für die Lattung:
(  ) 30x50 mm - Nr. 456207
(  ) 40x60 mm - Nr. 456215
liefern und unter Beachtung und Einhaltung der Fachinformation "Windlasten auf Dächern mit Dachziegel- und Dachsteindeckungen" vom Zentralverband des Deutschen Dachdeckerhandwerks - Ausgabe Mai 2019 - einbringen
Einheit: Stück

**1.1.2.50 Giebelortgangplatte 17,5x22 cm**
Giebelortgangplatte 17,5x22 cm liefern und eindecken inklusive fachgerechter Verlegung
Einheit: m

**1.1.2.51 Giebelortgangplatte 17,5x26 cm**
Giebelortgangplatte 17,5x26 cm liefern und eindecken inklusive fachgerechter Verlegung
Einheit: m

**1.1.2.52 Giebelortgangplatte 17,5x32 cm**
Giebelortgangplatte 17,5x32 cm liefern und eindecken inklusive fachgerechter Verlegung
Einheit: m

**1.1.2.53 Giebelortgangplatte 30x15,5 cm**
Giebelortgangplatte 30x15,5 cm liefern und eindecken inklusive fachgerechter Verlegung
Einheit: m

#### 1.2 Lohnarbeiten

##### 1.2.1 Stundenlöhne

**1.2.1.1 Stundenlohn Meister**
Anzahl Meister: ____
Einheit: Std

**1.2.1.2 Stundenlohn Facharbeiter**
Anzahl Facharbeiter: ____
Einheit: Std

**1.2.1.3 Stundenlohn Helfer**
Anzahl Helfer: ____
Einheit: Std

Summe brutto: 0,00
